# Berliner Str. 26, Vorder- und Hinterhaussanierung
Angebotsaufforderung (GAEB DA XML 3.2, DA83)
Projekt: 17728
Währung: EUR
Vergabeart: Freihändige Vergabe
Auftraggeber: Covivio Quadriga 48. GmbH, c/o Covivio Immobilien GmbH, Essener Straße 66, 46047 Oberhausen
Erstellt mit: GXML Toolbox V3.3 R20230829, iTWO_64 V24.0.454, 04.08.2025

## A)
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A)
2. Die sich anschließenden ““Allgemeinen technischen Vertragsbedingungen““ (B)
3. Die sich anschließenden ““Zusätzlichen technischen Vertragsbedingungen““ (C)
4. Die ““Zusätzlichen Vertragsbedingungen für die Ausführung von Bauleistungen Z-VOB/B““
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen. Hierbei ist darauf zu achten, dass für die Ausführung sämtlicher Arbeiten unsere Baustellenordnung in der jeweils gültigen Fassung zu beachten ist, die dem ausführenden Fachpersonal in geeigneter Form zur Kenntnis zu geben ist. Der Einsatz von Subunternehmern ist lediglich in schriftlicher Absprache mit dem Auftraggeber erlaubt.

A2) KUNDENDIENST

Die Arbeiten werden in bewohnten Häusern ausgeführt. Der Auftraggeber (AG) erwartet vom AN tatkräftige Unterstützung bei den Bemühungen, berechtigten Mieterwünschen zu entsprechen.

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.
Der Auftraggeber ist  berechtigt, jederzeitein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## B)
B) ALLGEMEINE TECHNISCHE VERTRAGSBEDINGUNGEN
================================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden. Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C)
C) ZUSÄTZLICHE TECHNISCHE VERTRAGSBEDINGUNGEN
=================================================

Bei der Ausführung der nachfolgend beschriebenen Arbeiten sind insbesondere zu beachten:

- WTA-Merkblatt: Nachträgliches Abdichten erdberührter Bauteile, 4-6-14/D
- WTA-Merkblatt: Sanierputzsysteme, 2-9-20/D
- WTA-Merkblatt: Innendämmung nach WTA, Planungsleitfaden 6-4-16/D
- WTA-Merkblatt: Injektionsverfahren mit zertifizierten Injektionsstoffen gegen kapillaren Feuchtetransport, 4-10-15/D
- WTA-Merkblatt: Beurteilung von Mauerwerk Mauerwerksdiagnostik, 4-5-99/D
- Richtlinie für die Planung und Ausführung von Abdichtungen mit polymermodifizierten Bitumendickbeschichtungen (PMBC) - erdberührte Bauteile - 4. Ausgabe, Stand: Dezember 2018
- Richtlinie für die Planung und Ausführung von Abdichtungen erdberührter Bauteile mit flexiblen Dichtungsschlämmen, 2. Ausgabe, Stand: April 2006
- Handlungsanleitung zur Gefährdungsbeurteilung nach Biostoffverordnung der BG Bau
- Leitfaden zur Vorbeugung, Bewertung und Sanierung von Schimmelpilzwachstum in Innenräumen vom Umweltbundesamt

Außerdem wird auf die folgenden Regelwerke hinweisen:
- Betriebssicherheitsverordnung BetrSichV, mit den zugehörigen technischen Regeln "TRBS"
- Berufsgenossenschaftliche Information: BGI 663
- DIN 18540 Abdichten von Außenfugen im Hochbau mit Fugendichtungsmassen
- DIN V 18550 Putz und Putzsysteme - Ausführung
- DIN 55699 Verarbeitung von Wärmedämm-Verbundsysteme
- DIN 4108 Beiblatt 2 Wärmeschutz und Energieeinsparung in Gebäuden
- DIN 18345 Wärmedämmverbundsyssteme
- DIN 18363 Maler- und Lackierarbeiten
- DIN 4102-1 Brandverhalten von Baustoffen und Bauteilen
- UVV Unfallverhütungsvorschriften
- Landesbauordnung Berlin

Die jeweiligen Hersteller-Verarbeitungsvorschriften sind bereits bei der Materialwahl zu beachten und stets einzuhalten. Gleiches gilt für Verlegerichtlinen.

Für Leistungen, die nach Fertigstellung nicht mehr sicht-, und prüfbar sind, ist von Auftragnehmerseite eine entsprechende Fotodokumentation, den Abrechnungsunterlagen beizufügen.

Die bautechtechnischen und bauaufischtlichen Nachweise, Übereinstimmungserklärungen sowie Fachunternehmerbescheinigungen sind dem AG spätestens mit der Schlussrechnung zu übergeben.

Hinweise für die Kalkulation

Sofern in der Leistungsbeschreibung nicht separat beschrieben, sind in die Einheitspreise der aufgeführten Leistungen einzukalkulieren:

- Reinigen der Baustelle und Zugangswege sowie des Außengeländes jeweils zum Wochenende und vor
  Feiertagen sowie nach Beendigung der Vertragsarbeiten.
- Notwendige Schutzmaßnahmen an Dächern, Rinnen, Fallrohren, Blechen, Fugenbändern, Fußböden, Geländern, Stahlzargen, Fenstern, Türen, Beschlägen und sonstigen Bauteilen vor Verunreinigungen und Beschädigungen durch die Putzarbeiten, einschl. der erforderlichen Stoffe oder Schutzanstriche für Verblendungen, Gesimse, Sohlbänke, eloxierte Teile u.ä. sowie die spätere Beseitigung.
- Das Wiederherstellen infolge Beschädigungen an Grünanlagen (durch Anlieferung, Lagerflächen etc.).
- Zuschnitte und Anpassarbeiten an den Dämmplatten (Ausschnitte, Aussparungen, Schrägen, etc.).

Sonstiges

Alle Leistungen umfassen auch die Lieferung der dazugehörigen Stoffe und Bauteile einschl. Abladen und Lagern auf der Baustelle, sofern in der Leistungsbeschreibung nichts anders beschrieben. Die Anlieferung sämtlicher zur Ausführung kommender Stoffe muss in der Originalverpakung erfolgen.
Es sind die Verarbeitungsvorschriften der Baustoffhersteller zu beachten. Bei Systemaufbauten dürfen nur die Stoffe eines Herstellers verwendet werden

Wiederaufbereitete (Recycling-) Stoffe sind von der Verwendung ausdrücklich ausgeschlossen.

Flächen mit Abläufen, insbesondere Kellerausgangstreppen sind ständig von anfallendem Schutt vollständig freizuhalten, so das anfallendes Tagwasser sicher abfließen kann.

Ebenso sind die Regenstandrohre dauerhaft abzudecken, so das es zu keiner Verstopfung der Grundleitung
kommen kann.

## Zusätzlicher Text
Vorder- und Hinterhausgrundriss mit Kennzeichnung der herzustellenden Gräben und freizulegenden Außenwandbereiche:

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
## 01 Außenwandmauerwerksabdichtung
Datum: 04.08.2025

### Bereich 1 Rückbau-, Erd-, Abdichtungs- und Entwässerungskanalrarbeiten

#### Abschnitt 1.1 Verkehrssicherung und Baustelleneinrichtung

**1.1.10 Halteverbotszone**
Einrichten einer eingeschränkten Halteverbotszone, einschließlich Gebühren, vereinfachtes Verfahren.
Menge: 1,000 St

**1.1.20 Verkehrsrechtliche Anordnung**
Einholung einer verkehrsrechtlichen Anordnung, Aufstellung eines Regelplans und Ausführung der entsprechenden Absperrmaßnahmen mit Bauzaunelementen, Warn- und Leuchtbaken, etc. und Vorhaltung über die gesamte Bauzeit bis zur Fertigstellung der Arbeiten.
Menge: 1,000 St

**1.1.30 Straßenlandsondernutzungserlaubnis**
Einholung der Straßenlandsondernutzungserlaubnis bei der zuständigen Behörde.
Menge: 1,000 St

**1.1.40 Mobiltoilette**
Liefern, aufstellen und Vorhalten einer Chemietoilette als
WC-Kabine gemäß ASR A 4.1, einschließlich
wöchentlicher
Reinigung und Entsorgung mit An- und Abfuhr.

Die Bautoilette ist auch Fremdfirmen zur Verfügung zu stellen.
Aufstellungsort gemäß
Abstimmung mit der Bauleitung.

Grundeinsatzzeit vier Wochen.
Menge: 1,000 St

**1.1.50 Gebrauchsüberlassung Mobiltoilette**
Vorhalten der vorbeschriebenen Toillettenkabine über die
vereinbarte Grundeinsatzzeit.
Menge: 6,000 StWo

**1.1.60 Baustromanschluss und -verteilerschrank**
Baustromverteilerschrank nach DIN VDE 0100-704 mit 24 kVA Anschlussleistung,
bestückt mit:
- 1 x NH00-SL-TS 63A m. Bügelkl. 10-50 mm²
- 1 x DS-Zählerpl. inkl. Zähler n. DIN 43870/2
- 1 x Hauptschalter 3-pol. 63A mit SE 3/35 A(E33)
- 1 x FI-Schutzsch. 4-pol. 40A/30mA
- 1 x CEE-Steckd. 5/32A 400V/6h direkt ab FI
- 2 x CEE-Steckd. 5/16A 400V/6h m. 1 LZSS 3/16A -C
- 3 x SchuKo-Steckd. 2/16A 230V m. 1 LZSS 1/16A-C

liefern,
aufstellen, abbauen und abtransportieren, einschl.
erforderlicher
Anschluss- und Zuleitungsverlegungen, Sicherungen, erforderlich werdendem
NH-Verteiler und Anschlussarbeiten.
Kosten für Antragsstellungen
und Meldungen beim zuständigen EVU sind in diese Position miteinzukalkulieren.
Der Baustromanschluss
ist zur Nutzung aller am Projekt beteiligten Gewerke bestimmt.

Grundvorhaltezeit vier Wochen.
Menge: 1,000 St

**1.1.70 Gebrauchsüberlassung Baustromanschluss und -verteilerschrank**
Vorhalten des Baustromverteilerschranks über die vereinbarte Grundeinsatzzeit.
Menge: 6,000 StWo

**1.1.80 Bauwasseranschluss und Entnahmestelle**
*** Bedarfsposition ohne GB
Herstellung, Vorhaltung, Wartung und Demontage
eines für die einzusetzenden
Maschinen geeigneten
Bauwasseranschlusses mit
Wasserzähleinrichtung und Absperrvorrichtung im Keller.
Einschließlich
Betrieb und Bedienung. Auch für Fremdfirmen nutzbar.
Das zur fachgerechten Herrichtung
notwendige Beauftragen und Vergüten eines Sanitärfachbetriebs,
sind in diese Position einzukalkulieren.

Der Zählerstand ist jeweils bei Aufstellung und Abholung in
Schriftfform mitzuteilen.
Menge: 1,000 St

**1.1.90 Baustelleneinrichtung**
*** Pauschalposition
Baustelleneinrichtung für die nachfolgend aufgeführten Leistungen. Baustelle
einrichten, über die Dauer der Arbeiten vorhalten und nach
Fertigstellung räumen.
In dieser Position sind alle erforderlichen Maschinen,
Werkzeuge, Geräte, Hebegeräte, etc. einzukalkulieren, die für die nachfolgenden Bauleistungen erforderlich sind.
Die erforderlichen Lager- und Stellflächen für Geräte
und Material sind vor
Ausführungsbeginn nochmals final mit der Bauleitung
abzustimmen.
Der Baustelleneinrichtungsplatz und die Arbeitsstätten sind
täglich besenrein zu säubern.
Menge: 1,000 psch

**1.1.100 Bauzaunelemente**
*** Bedarfsposition ohne GB
Sicherung der Baustelle gegen unbefugtes
Betreten durch die
Lieferung und fachgerechte Aufstellung entsprechender
Bauzaunelemente. Bauzaunelemente zur
Befestigung und als Auflager für nachfolgend beschriebene Wetterschutzdachkonstruktion.
Aufstellung des Bauzauns teilweise auf befestigtem sowie
unbefestigtem Untergrund.
Bauzaun bestehend aus Einzelelementen mit verzinktem
Stahlrohrrahmen inkl. Vergitterung und Standfüßen. Die
Zaunoberkante soll sich ca. 2,00 m über der Geländeoberkante
befinden.
Vorhaltezeit während der gesamten Sanierungsarbeiten, nach
Fertigstellung der Sanierungsarbeiten demontieren und
abtransportieren.
Menge: 20,000 m

**1.1.110 Wetterschutzdachkonstruktion**
*** Bedarfsposition ohne GB
Lieferung und Herstellung einer regensicheren Überdachungskonstruktion über den Fundamentgräben entlang des Außenmauerwerks.
Die Überdachung soll als standfestes Provisorium mit
doppelten Holzlatten im Abstand von ca. 1,50 m
(um die Bildung von Wassersäcken in der
Kunststofffolie zu vermeiden) errichtet werden.

Wetterschutzdach mittels geeigneter, ausreichend starker und
zwischen zwei Latten geklemmter Folie.
Lagesichere Befestigung mit Auflagerholz auf Bauzaunelementen sowie mit im Außenwandmauerwerk
befestigten Auflagerhölzern.
Wetterschutzdach in fertiger Arbeit inkl. aller benötigten
Materialien und Befestigungsmitteln liefern,
herstellen, für die
erforderliche Dauer vorhalten und nach Abschluss
der Arbeiten
wieder demontieren und entsorgen..

Beispielfoto Wetterschutzdach:

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
Die Abrechnung erfolgt über die Grabenlänge.
Menge: 20,000 m

**1.1.120 Schutzmaßnahmen Treppenhaus**
Abdeckung der Treppenhausbodenflächen im Durchgangsbereich sowie im
betroffenen Umfeld mittels Auslegung entsprechender
PE-Schutzfolie.
Empfindliche Gegenstände sind gegebenenfalls
abzukleben.
Laufflächen sind miteinzubeziehen.
Schutzfolie liefern und nach Fertigstellung der
Arbeiten wieder
aufnehmen, aufladen, abtransportieren
und fachgerecht entsorgen.
Menge: 60,000 m²

#### Abschnitt 1.2 Rückbauarbeiten

**1.2.10 Abbruch und Entsorgung Betondecken bis 100mm**
Betondecke partiell in kleinen Teilbereichen oder als zusammenhängende Flächenbefestigung, einschließlich
eventuell vorhandenem
Bewehrungsstahl, abbrechen,
aufnehmen, in Container oder
Fahrzeug laden und einschließlich Transport- und Entsorgungskosten fachgerecht entsorgen.

Foto vorhandene Betondecke:

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
Stärke der Betondecke bis ca. 100 mm.
Menge: 120,000 m²

**1.2.20 10mm Abbruchmehrstärke Betondecken**
*** Bedarfsposition ohne GB
Zulage zur Vorposition für je 10 mm Mehrstärke der abzubrechenden Betondecken.
Menge: 1,000 m²

**1.2.30 Abbruch und Entsorgung Asphaltdecken bis 100mm**
Rückbau wie vor beschrieben, jedoch Abbruch befestigter Flächen bestehend aus Asphalt.

Foto vorhandene Asphaltdecke:

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
Dicke bis ca. 100 mm.
Menge: 70,000 m²

**1.2.40 10mm Abbruchmehrstärke Asphaltdecken**
*** Bedarfsposition ohne GB
Zulage zur Vorposition für je 10 mm Mehrstärke der abzubrechenden Asphaltdecken.
Menge: 1,000 m²

**1.2.50 Abbruch und Entsorgung Natursteinpflaster**
Rückbau wie vor beschrieben, jedoch Abbruch befestigte Flächen bestehend aus
Natursteinpflaster, Dicke ca. 8-12 cm, einschließlich vorhandener Mörtel- oder Splittbettung.

Foto vorhandene Pflasterdecke:

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Menge: 30,000 m²

**1.2.60 Abbruch und Entsorgung Betonstufeneingangstreppe**
Vorhandene Eingangstreppenkonstruktion bestehend aus
Beton,
Abmessungen ca. 75-100 x 35 x 15 cm,
Stufenanzahl drei Stück, einschließlich Handlaufgeländer aus Stahl
abbrechen, aufnehmen, in Container oder
Fahrzeug laden und
einschließlich Transport- und Entsorgungskosten
fachgerecht entsorgen.

Foto abzubrechende Treppe:

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Menge: 2,000 St

**1.2.70 Rückbau und Entsorgung Randeinfassung Tiefbord**
Beton-Tiefbordsteine einschließlich Rückenstütze aus Beton aufnehmen, laden, transportieren und gemäß
Kreislaufwirtschafts- und Abfallgesetz inklusive Transport- und
Entsorgungskosten fachgerecht entsorgen.

Format Tiefbord Beton = ca. 6-8/100/15-20 cm

Die Abrechnung erfolgt auf Längenmaß.
Menge: 30,000 m

**1.2.80 Rückbau und Entsorgung Betonlichtschacht mit Stahlabdeckung**
Vorhandene, massive Lichtschächte vollständig, einschließlich Abdeckung aus Stahlrost oder -platte und Betonkranz
rückbauen, aufnehmen, aufladen
und inklusive Transport- und
Entsorgungskosten fachgerecht entsorgen.

Foto rückzubauender Lichtschacht mit Stahldeckel:

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
Abmessungen Lichtschacht bis ca. 85 x 50 cm
Schachttiefe bis ca. 150 cm
Menge: 3,000 St

**1.2.90 Standrohrdemontage und Herstellung Regenwasserableitungsprovisorium**
De- und Wiedermontage der vorhandenen Regenstandrohre aus verzinktem Stahl DN 100, Länge ca. 1000 mm sowie Herstellen einer provisorischen Dachentwässerung.

Zur Ableitung des über die Fallrohre ankommenden
Regenwassers sind die Fallrohre mit
Kunststoffrohren/-bögen entsprechend umzulegen. Anzunehmende Rohrlänge ca. 10 m.
Die Entwässerung erfolgt für die Dauer der
Arbeiten auf die freie Grundstücksfläche.

Anzahl der Fallrohre: 4 Stück

Beispielfoto Fallrohrprovisorium:

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
Die Abrechnung erfolgt je Stück.
Menge: 4,000 St

#### Abschnitt 1.3 Erdarbeiten

*Hinweis*
Der Erdaushub zur Freilegung der Fundamentwände wird mit senkrechten Wänden, also ohne Arbeitsraum auch dann abgerechnet, wenn die Arbeitsräume nicht verbaut werden. Das Aufmaß der ausgehobenen Bodenmassen erfolgt im gewachsenen Zustand.

Der Abrechnung sind entsprechende Zeichnungen beizufügen, aus denen die Rechenansätze ersichtlich sind.

**1.3.10 Erdaushub Fundament-/Unterbodenbereich**
Boden entlang der Gebäudeaußenwand/Fundamente profilgerecht lösen und seitlich
zum späteren
Wiedereinbau getrennt nach Deck- und
Bodenschichten lagern.
Die Ausschachtungen entlang der Fundament- und
Kelleraußenwände bedürfen besonderer Vorsicht.
Grabenbreite von Außenkante
Mauerwerk ca. 60-70 cm.
Aushubtiefe bis Fundamentunterkante bis
ca. 3,50 m unter GOK.
Boden nach DIN 18300 der Klassen 3-5.
Überschüssige Erdmassen müssen
abgefahren und entsprechend entsorgt werden.
Der Abtransport und die Entsorgung
werden separat vergütet.
Menge: 150,000 m³

**1.3.20 Zulage Handschachtung**
Zulage zu vorbeschriebenem Erdaushub für die
Durchführung ohne Maschinen als Handschachtung, in den
Bereichen die auf Grund beengter
Situation nicht durch
entsprechendes Aushubgerät erreicht
werden können.
Handschachtungen sind vor Beginn nochmals mit der Bauleitung abzustimmen.
Menge: 50,000 m³

**1.3.30 Abtransport und Entsorgung überschüssige Erdmassen**
Abtransportieren der überschüssigen
Erdmassender vorbeschriebenen Positionen, die nicht für den Wiedereinbau
benötigt oder verwendet werden können.
In diese Position ist die ordnungsgemäße
Entsorgung ebenfalls
einzurechnen. Der Nachweis ist zu führen.
Die Abrechnung erfolgt auf Tonnen. Die
entsprechenden
Wiegescheine sind Abrechnungsgrundlage.
Menge: 50,000 m³

**1.3.40 Aushubmaterial wiederverfüllen und verdichten**
Erdaushub nach Fertigstellung der Abdichtungsarbeiten lagenweise einbauen und maschinell
fachgerecht verdichten.
Die Abrechnung erfolgt im eingebauten und
verdichteten Zustand.
Menge: 100,000 m³

**1.3.50 Standfestes Material 0/56mm**
Abraumschotter oder Grubenkies, Körnung 0/56 mm, als
standfestes Material anstelle des nicht zum
Einbau in die
Fundamentgräben geeigneten Materials
liefern,
fachgerecht einbauen und
maschinell lageweise verdichten.

Die Abrechnung erfolgt im eingebauten und verdichteten
Zustand.
Menge: 50,000 m³

#### Abschnitt 1.4 Horizontalabdichtung

**1.4.10 Injektionsbohrungen Wandaußenseite**
Bohrlöcher einreihig, ca. 20 cm oberhalb der Oberkante Erdreich von der Gebäudeaußenseite, in
einem Abstand von 10 bis 12,5 cm,
ca. 30° geneigt,
bohren. Durchmesser
der Bohrlöcher in Abhängigkeit des gewählten Packerdurchmessers.
Die Bohrung ist ca. 5 cm kürzer als
die Mauerwerksdicke.
Der Ansatzpunkt der Bohrung wird so
festgelegt, dass mindestens eine
Lagerfuge erfasst wird.
Vor dem Einbringen der chemischen
Horizontalsperre werden
die Bohrungen mit ölfreier Druckluft ausgeblasen
und die Packer eingesetzt.
Bohrlochabstand: 10-12,5 cm
Mauerwerksdicke: ca. 40-45 cm
Menge: 20,000 m

**1.4.20 Hohlstellen verfüllen**
*** Bedarfsposition mit GB
Größere Hohlstellen und Risse im Bereich der Injektionszone mit systemneigenem, baustoffverträglichen Bohrlochverfüllmörtel
fachgerecht verfüllen.

Die Bohrlöcher nach Aushärtung des Materials
nachbohren oder 5 cm höher neu anlegen.

Verbrauch ca. 1,7 kg/dm³
Menge: 15,000 m²

**1.4.30 Horizontalsperre, Injektion**
Horizontalsperre gegen aufsteigende Feuchtigkeit im Mauerwerk durch Einbringen einer hydrophobierenden, mit Wasser verdünnbaren,
chemischen Horizontalsperre im
Niederdruckverfahren (Druck < 10 bar).
Die Arbeiten sind zu protokollieren.

Nach Abschluss der Arbeiten
sind die Bohrlöcher mit
systemeigener Bohrlochsuspension
hohlraumfrei nach Herstelleranleitung zu füllen.

Verbrauch Konzentrat, je nach Saugfähigkeit und Wanddicke
ca. 0,8 bis 5,0 l/m Mauerwerk.
Verbrauch Bohrlochsuspension ca. 1,7 kg/dm³
Angeb. Fabr.: '..........................................................'
Menge: 20,000 m

#### Abschnitt 1.5 Außenabdichtung

*Hinweis*
Zur Ausführung im Außenbereich kommt eine reaktiv- und
schnellabbindende Dickbeschichtung für die
Beanspruchungsgruppen
"Bodenfeuchte und nichtstauendes Sickerwasser"
nach DIN 18195-4, Dezember 2011.
Bei der Ausführung der Arbeiten sind insbesondere
folgende
Regelwerke zu beachten:

- WTA-Merkblatt: Nachträgliches Abdichten erdberührter Bauteile, 4-6-01.14/D
- DIN 18195 Teil 1 bis 6, Dezember 2011

**1.5.10 Altputz einschneiden und abschlagen**
Bestandsputz oberhalb der Schadenzone sauber einschneiden und vorhandene, minderfeste
Mörtelschichten und Zementleim, Farbanstriche und
mürber Putz im Sockelbereich
bis ca. 30 cm unter GOK
durch geeignetes
Verfahren bis zum tragfähigen Untergrund entfernen.und abbrechen, Schutt per
Hand durch das
Treppenhaus transportieren, in
Container oder Fahrzeug verladen, transportieren
und einschl. Transport- und
Entsorgungskosten fachgerecht entsorgen.
Menge: 130,000 m²

**1.5.20 Untergrundvorbereitung**
Freigelegte Fundament- und Gebäudeaußenwände
mit geeignetem Gerät von teerhaltigen
Altabdichtungen/ -anstrichen
mechanisch, z.B. durch Abkehren mit
Stahlbesen und/oder schleifen reinigen. Anfallenden
Schutt aufnehmen,
laden und
einschließlich Transport- und
Entsorgungskosten fachgerecht entsorgen.
Menge: 130,000 m²

**1.5.30 Mürbe Mauerwerksfugen ausräumen**
Mürben Fugenmörtel bis in eine Tiefe von
mindestens ca. 2 cm
ausräumen, anfallenden Schutt aufnehmen, in
Container oder Fahrzeug laden und
inklusive Transport- und
Entsorgungskosten fachgerecht entsorgen.
Menge: 100,000 m²

**1.5.40 Schadhaftes Mauerwerk ausbessern**
Lose Mauerwerksteile herausnehmen, säubern und mit artgleichen Vollziegeln und Mörtel fachgerecht
ausmauern. Anfallender Schutt ist aufzunehmen, in
Container oder Fahrzeug zu laden und
inklusive Transport- und
Entsorgungskosten fachgerecht zu entsorgen.
Menge: 10,000 m²

**1.5.50 Fehlstellenausbesserung**
Fehlstellen, Ausbruchstellen vom Mauerwerk oder offene,
klaffende Fugen mit schwindkompensiertem,
schnellabbindendem
Dichtungsmörtel fachgerecht gemäß
Herstellerangaben verfüllen.
Andere Unebenheiten mit einer
wenigstens 10 mm dicken Lage egalisieren.
Bei mehr als 25 mm erforderlicher Dicke oder anderen ungünstigen Umständen,
mehrlagig arbeiten. Oberfläche aufrauen.
Standzeiten beachten: 1 Tag je 1 mm Putzstärke.

Beispielfabrikat:
weber.tec 933

Angeb. Fabr.: '..........................................................'
Menge: 15,000 m²

**1.5.60 Haftvorspritzmörtel**
Spritzbewurf als Haftvermittler netzförmig mit
ca. 70% Deckung fachgerecht
auf die freigelegten
und vorbereiteten
Mauerwerks- und Fundamentwände
auftragen.

Beispielfabrikat:
Tubag VSP Trass-Vorspritzmörtel

Angeb. Fabr.: '..........................................................'
Menge: 130,000 m²

**1.5.70 Ausgleichs- und Sockelputz**
Trasszement-Ausgleichsputz im Bereich der
erdberührten
Bauteile zur Verbesserung der Vertikalabdichtung
fachgerecht
gemäß Herstellerangaben auftragen, nach
Möglichkeit eben und
fluchtgerecht verzogen, nach
dem Ansteifen nachgeschabt.
Den Putzmörtel mit der
Putzmaschine oder im
Hochdruck-/Trockenspritzverfahren
fachgerecht aufbringen.

Putzstärke ca. 20 - 40 mm
Standzeiten beachten: 1 Tag je 1 mm Putzstärke.

Beispielfabrikat:
Tubag Trass-Zementputz

Angeb. Fabr.: '..........................................................'
Menge: 130,000 m²

**1.5.80 Hohlkehle**
*** Bedarfsposition mit GB
Hohlkehle mit schwindkompensiertem,
wasserundurchlässigem
Egalisier- und Hohlkehlenmörtel zwischen
Fundament und
aufgehender Außenwand sowie Kanten oder
Durchdringungen herstellen.
Die Verarbeitungsrichtlinien
der Lieferfirma sind zu beachten.

Beispielfabrikat:
weber.tec 933

Angeb. Fabr.: '..........................................................'
Menge: 55,000 m

**1.5.90 Mineralische Dichtungsschlämme**
Mineralische Dichtschlämme als
Vordichtung und erste Abdichtungslage in einer
Mindestschichtstärke gemäß
Herstellerrichtlinien fachgerecht
aufbringen.
Die Verarbeitungsrichtlinien der Lieferfirma sind
zu beachten.

Beispielfabrikat:
weber.tec 931 S

Angeb. Fabr.: '..........................................................'
Menge: 130,000 m²

**1.5.100 Flächenabdichtung Dickbeschichtung**
Flächenabdichtung mit einer Dickbeschichtung als zweikomponentige, kunststoffvergütete,
reaktivabbindende,
lösemittel-, PCB- und PCP-freie Abdichtungsmasse.
Dichtungsschlämme in zwei
Arbeitsgängen in einer
Mindestschichtstärke gemäß Herstellerrichtlinien
aufbringen.
Die Verarbeitungshinweise der Lieferfirma
sind zu beachten!

Beispielfabrikat:
weber.tec Superflex D 24,

Angeb. Fabr.: '..........................................................'
Menge: 130,000 m²

**1.5.110 Perimeterdämmung XPS 035 PW-ds 160mm**
Wärmedämmung der Kelleraußenwand mit extrudierten Polystyrol-Hartschaumplatten, norm- und
fachgerecht wie folgt
herstellen:

Extrudierte Polystyrol-Hartschaumplatte nach DIN EN
13164,
- Brandverhaltennach DIN EN 13501-1: Euroklasse E
- Anwendungsgebiet nach DIN 4108-10: PW-ds
- Wärmeleitfähigkeit nach DIN 4108-10: 0,037 W/(m*K)
- Druckfestigkeit nach DIN EN 826: 0,50 N/mm²
- Plattenabmessungen ca. 1250 mm x 600 mm (Deckmaß)
- Plattendicke 160 mm
- Kantenausbildung Stufenfalz (SF)

liefern und auf der abgedichteten Kelleraußenwand
einlagig im Verband verlegen, einschließlich aller
Zuschnitt- und
Anpassarbeiten. Fugen und Kreuzstöße vermeiden.
Die Verklebung erfolgt punktweise systemgemäß nach
Herstellervorschrift.

Beispielfabrikat:
Austrotherm XPS Top 50 SF

Angeb. Fabr.: '..........................................................'
Menge: 65,000 m²

**1.5.120 10mm Mehr- oder Minderstärke Perimeterdämmung**
*** Bedarfsposition ohne GB
Mehr oder Minderkosten je 10 mm Dickenänderung vorbeschriebener Perimeterdämmung.
Menge: 1,000 m²

**1.5.130 Schutz- und Dränschicht Noppenbahn zweilagig**
Schutz- und Dränschicht nach Durchtrocknung der
Flächenabdichtung als 2-teilige Kunststoff-Noppenbahn mit
aufkaschiertem Geotextil
liefern und fachgerecht gemäß
Herstellerangaben einbauen.
Das Filtervlies ist im
Überlappungsbereich
doppelt zu legen. Das Vlies muss zum
Erdreich ausgerichtet sein.

Beispielfabrikat:
Delta-Terraxx

Angeb. Fabr.: '..........................................................'
Menge: 130,000 m²

#### Abschnitt 1.6 Entwässerungskanalarbeiten

*Hinweis*
In Vorbereitung an die im kommenden Jahr 2026 geplante Komplettsanierung mit Einbau neuer Fassadendämmung, müssen die Bestandsleitungen zur Herstellung der Fall- rohranschlüsse, analog der neuen Falleitungspositio- nen entsprechend angepasst werden.

*Hinweis*
Hinweis

Alle beschriebenen Rohre, Formstücke und Zubehörteile müssen den jeweils gültigen DIN EN-Normen entsprechen und mit Prüf- und Gütezeichen eines Prüfinstituts versehen sein.
Die folgenden Positionen beinhalten, sofern nicht anders
beschrieben:

- Lieferung zur Baustelle inkl. aller Dichtungsmittel
- Abladen vom Lieferfahrzeug
- Baustellentransport einschl. erf. Zwischenlagerung
- Evtl. erf. Schneiden
- Lieferung aller erf. Hilfsbaustoffe
- Vorhaltung aller notwendigen Geräte und Gerüste
- Erf. Nebenarbeiten
- Höhen- und fluchtgerechtes Verlegen gem. DIN EN 161 und den ZTVE. Zulässige Abweichung vom planmäßigen Gefälle und horizontaler Lage max: 0,1 %.
- Stoßfugen mind. 5 mm, max. 15 mm (sofern vom Rohrhersteller keine anderen Toleranzen vorgegeben)

Die Abrechnung erfolgt nach Einbau. Gemessen wird von Schachtinnenkante zu Schachtinnenkante. Formstücke werden
übermessen und als Zulage nach Stück berechnet.
Verlegevorschriften der Hersteller sind zu beachten. Für das Abladen der Rohre und den Transport auf der Baustelle ist geeignetes Hebegerät mit Feinhub zu verwenden. Ruckartiges Anheben und Aufsetzen ist zu vermeiden. Die Rohre sind einzeln zu transportieren. Abrollen von den Fahrzeugen und Schleifen über dem Boden sind unzulässig. Die Unfallverhütungsvorschriften sind zu beachten.

Die Leitungen sind in Rohrgräben im Sandbett, einschließlich
10 cm dicker Rohrummantelung zu verlegen. Verwendung von stein- und lehmfreiem Sand.

Wandverstärkte PVC KG-Rohre
- mit Steckmuffen
- mind. Rohrreihe 6
- aus weichmacherfreiem Polyvinylchlorid (PVC-U)
- mit glatten Rohrinnenoberflächen
- gemäß DIN 16961, 8061, 8062
- Formstücke aus PVC-U nach DIN 19534
- einschl. eingelegter Dichtringe,
- Farbe 'BLAU' für RW-Kanäle
- Baulänge : 2,00 - 5,00 m
- Stoßfugen mind. 5 mm, max. 15 mm

Die Verlegevorschriften des Herstellers sind zu beachten.

**1.6.10 Vollwand-RW-Kanalrohr DN110 Polypropylen SN10**
PP-Kanalrohr für Regenwasserleitungen liefern und verlegen, einschl. Bettung und Umhüllung.
Rohre nach DIN EN 1852 mit Doppelsteckmuffe und formschlüssig fixierten Dichtungen aus EPDM nach DIN EN 681-1, Dichtheit mind. von -0,5 bis +5,0 bar bei Verformung und gleichzeitiger Abwinklung nach DIN EN ISO 13259 nachgewiesen.
Ringsteifigkeit mind. 10 kN/m², hochabriebfest, ohne Zusatz von Füllstoffen.
Farbe: Blau, durchgehend eingefärbt, mit reflektierenden Farbpigmenten.
Wurzelfestigkeit nach DIN 4060 nachgewiesen.
Untere Bettungsschicht nach DIN EN 1610 Typ 1, 100 mm, Auflagerwinkel 90 Grad, Abdeckung 150 mm, Verfüllmaterial für Bettungsschichten, Seitenverfüllung und Abdeckung nach DIN EN 1610.
Beispielfabrikat:
REHAU

Angeb. Fabr.: '..........................................................'

Es ist stein- und lehmfreier Sand 0/4 mm, zu verwenden.

Die Abrechnung erfolgt auf Längenmaß.
Menge: 20,000 m

**1.6.20 Zulage Formstücke DN110**
Zulage zur Vorposition für Lieferung und Einbau entsprechend erforderlich werdender Formstücke DN 110.

Hierzu zählen unter anderem Bögen (15-88°), Abzweige (45°, 90°), Übergangsrohre, Überschiebemuffen, Doppelsteckmuffen, Ausläufe, Muffenstopfen, etc.

Die Abrechnung erfolgt auf Stück.
Menge: 10,000 St

#### Abschnitt 1.7 Stundenlohnarbeiten

*Hinweis*
Stundenlohnarbeiten sind nur auf ausdrückliche Anordnung der Bauleitung auszuführen.

Über sämtliche Stundenlohnarbeiten hat der Bieter einen Stundenrapport (inkl. Ort, Datum, ausgeführter Tätigkeit, Personenbezeichnung, etc.) zu führen und dem Bauherrn bzw. der Bauüberwachung unaufgefordert zu übermitteln.

Erklärung des Bieters:

Ich/Wir erkläre(n) hiermit, dass die von mir/uns angebotenen Stundenverrechnungssätze unter Beachtung der preisrechtlichen Vorschriften ermittelt wurden und unabhängig von der Anzahl der abgerechneten Stunden gelten.

......................................................................................................
(Ort, Datum)

......................................................................................................
(Firmenstempel, Unterschrift des Bieters)

**1.7.10 Meister**
*** Stundenlohnarbeiten
Stunden eines Meisters, einschließlich aller Zuschläge.
Menge: 2,000 Std

**1.7.20 Facharbeiter**
*** Stundenlohnarbeiten
Stunden eines Facharbeiters, einschließlich aller Zuschläge.
Menge: 25,000 Std

**1.7.30 Helfer**
*** Stundenlohnarbeiten
Stunden eines Helfers, einschließlich aller Zuschläge.
Menge: 25,000 Std
